# 20231 Gemeindehaus Hitzenhof
Angebotsaufforderung (GAEB DA XML 3.2, DA83)
Währung: EUR
Erstellt mit: G&W CALIFORNIA PRO, CALIFORNIA PRO V10.1.11, 24.02.2020

## Verkehrsflächen Gemeindehaus
Datum: 24.02.2020
EP-Anteile: Löhne; Stoffe; Geräte; Sonstige; Nachunterneh

### 1 1. ALLGEMEINE BESCHREIBUNG DER LEISTUNGEN 1.1 Auszuführende Leistungen Die Gemeinde Buchenbach beabsichtigt, die Arbeiten für die Erstellung von Verkehrsflächen um das neue Gemeinde- und Vereinsheim in Buchenbach zu vergeben. Der Neubau befindet sich am Hitzenhof neben der Feuerwehr im Ortsteil Buchenbach. Die ausgeschriebenen Leistungen beinhalten: - Asphaltarbeiten - Pflasterarbeiten - Stützmauer aus Mauerscheiben 1.1.1 Asphaltarbeiten Bei den Asphaltarbeiten handelt es sich um die Erstellung von Verkehrsflächen vor und neben dem neuen Gemeinde- und Vereinsheim. Darin enthalten sind sowohl die Herstellung neuer Asphaltflächen sowie Abbruch und Erneuerung bestehender Flächen. Zudem müssen die neuen Asphaltflächen an bestehende Schachtdeckel angearbeitet werden. Die Flächenentwässerung erfolgt in der über Entwässerungsrinnen. Zwischen den Asphaltflächen und dem Gebäude müssen Kiestraufen als Spitzschutz hergestellt werden. Teilweise wird die Asphaltfläche in Rundboardsteine eingefasst. Für eine zielführende Entwässerung müssen die Asphaltflächen mit geringen Neigungen erstellt werden. Der Wiedereinbau der vorhandenen Frostschutzschicht darf nur in Absprache und nach Angabe der örtlichen Bauüberwachung ausgeführt werden. Aufbau: - 5,0 cm Asphaltdeckschicht - 10 cm Asphalttragschicht cm Bettung - 43,0 cm Frostschutzschicht 0/45 1.1.2 Pflasterarbeiten Herstellen von Gehwegen aus Betonsteinpflaster inklusive einer Rampe sowie integrierten Blockstufen. Bettung: Brechsand-Splitt-Gemisch. Fugenmaterial = Sand 0/4. Herstellen von Parkflächen aus Gasengittersteinen. Die Randeinfassung der Stellplätze erfolgt mit einem auf Lücke gesetzten Hochbord. Dieser verhindert zum einen das Überfahren der Stellfläche, gewährleistet aber dennoch den ungehinderten Wasserabfluss im Hochwasserfall. 1.1.2 Stützmauer aus Mauerscheiben Herstellen einer gestuften Winkelstützbauer aus Mauerscheiben für den Lastfall 2. Die neue Stützmauer muss an eine bestehende angebaut werden. Dazu muss der letzt L-Stein der bestehenden Mauer aufgrund seiner zu geringen Höhe ausgebaut werden und kann nach Abstimmung mit dem AG und der Bauleitung wiederverwendet werden. Die Winkelstützmauer dient der Sicherung des Eingangs auf der Nordseite, welcher als Rampe ausgebildet wird. 1.2 Art und Umfang Die Baubeschreibung ist Bestandteil des Leistungsverzeichnisses. Es wird ausdrücklich darauf hingewiesen, dass im Zuge der Baumaßnahme auch Arbeiten anderer Firmen durchgeführt werden. Der Auftragnehmer ist verpflichtet, vor Baubeginn und während der laufenden Baumaßnahme mit den anderen beteiligten Firmen Koordinierungsgespräche über Ausführung und Zeitfolge zu führen. Falls Behinderungen auftreten sollten, die aus diesen Arbeiten resultieren, erfolgt keine Vergütung für Stillstand-Stunden oder sonstige Nachforderungen. Der AN hat sich vor Angebotsabgabe durch Ortsbesichtigungen über alle Verhältnisse der Baustelle zu unterrichten. Er hat diese Verhältnisse, ebenso wie durch Witterungsverhältnisse verursachte Erschwernisse, bei der Preisgestaltung zu berücksichtigen. Der Schutz aller Bauteile gegen Witterungseinflüsse (Hitze, Kälte, Feuchtigkeit) und die Winterbaumaßnahmen sind Angelegenheiten des Bieters, d.h. sind Nebenleistungen ohne gesonderte Vergütung. 1.3 Allgemeine Angaben 1.3.1 Schutzbereiche und -Objekte Das Abstellen von Baufahrzeugen und die Lagerung von Baumaterial sind ausschließlich auf befestigten Flächen zulässig. Pflanzenschutz: Bäume, die das Baufeld tangieren, sind entsprechend einschlägigen Richtlinien und Vorschriften zu schützen. Mit dem Auftraggeber hat der Auftragnehmer die entsprechenden Maßnahmen, Baumschutz oder Wurzelbehandlung frühzeitig im Vorfeld abzustimmen (DIN 18920). Die Lärmentwicklung durch Baumaschinen, Geräte und Fahrzeuge ist auf das unumgängliche notwendige Maß nach dem heutigen Stand der Technik zu reduzieren. Der Auftragnehmer hat sämtliche ihm vom Auftraggeber übergebenen Achs- und Höhenfestpunkte so zu sichern, dass eine nach den anerkannten Regeln der Vermessungstechnik einwandfreie Wiederherstellung für die Durchführung aller Maßnahmen möglich ist. Eine gesonderte Vergütung erfolgt nicht. 1.3.2 Stoffe, Bauteile Alle zu verwendenden Baustoffe müssen den jeweiligen Güteschutzbestimmungen entsprechen. Die Ergebnisse der Eigenüberwachung sind dem AG unaufgefordert vorzulegen. Bei Materiallieferungen gilt: Die Lieferscheine sind dem AG zu übergeben. Alle ausgeschriebenen Positionen beinhalten die Lieferung und den Einbau des Materials, sofern dies nicht ausdrücklich ausgeschlossen wird. Lieferschein-Nachweise müssen zwingend, fortlaufend und unaufgefordert vorgelegt werden; spätestens zur Schlussrechnung muss ein Soll-Ist-Vergleich vorgelegt werden. 1.3.3 Hebezeug Kosten für Hebezeuge sind in die Einheitspreise einzurechnen. 1.3.4 Baugrund, Grundwasser Ein Baugrundgutachten liegt vor und ist Bestandteil der Ausschreibung. Die Aushub-Positionen sind nach Bodenklassen ausgeschrieben. Eine Einteilung in Homogenbereiche erfolgt nicht. 1.5.9 Örtliche Behinderungen und Abstimmungen Alle Erschwernisse und Behinderungen durch den Betrieb im Baustellenbereich sowie alle erforderlichen Abstimmungen mit den Anliegern sind einzurechnen. Es wird ausdrücklich darauf hingewiesen, dass im Zuge der Baumaßnahme auch Arbeiten anderer Firmen und Versorgungsunternehmen durchgeführt werden. Die Ausführungen der ausgeschriebenen Leistungen sind zu koordinieren. Der Mehraufwand ist in die Einheitspreise einzurechnen eine gesonderte Vergütung erfolgt nicht. Eventuell anfallende Stillstandszeiten werden nicht gesondert vergütet. 2. ANGABEN ZUR BAUSTELLE 2.1 Lage der Baustelle Das geplante Baugebiet befindet sich am östlichen Ortsrand des Ortsteils Buchenbach der Gemeinde Buchenbach "Am Hitzenhof" neben der Feuerwehr 2.2 Vorhandene öffentliche Verkehrswege Die Baustelle ist über öffentliche Verkehrswege zu erreichen. 2.3 Anschlussmöglichkeiten an Ver- und Entsorgungsleitungen Die Beschaffung der Anschlüsse an Ver- und Entsorgungsleitungen ist Sache des AN. Er hat die erforderlichen Anschlüsse auf seine Kosten herzustellen. 2.4 Lager-und Arbeitsplätze Plätze für die Baustelleneinrichtung: Die notwendigen Plätze müssen vom AN erkundet und besorgt werden. Die Befestigung und Herrichtung des Platzes für die Baustelleneinrichtung und den entsprechenden Ver- und Entsorgungsanlagen ist Sache des AN. 2.5 Leitungen Auf vorhandene Ver- und Entsorgungseinrichtungen innerhalb der gesamten Baustelle ist bei den Bauarbeiten besonders zu achten. Der AN hat sich vor Baubeginn der Arbeiten bei den dafür zuständigen Stellen nach der Lage dieser Leitungen zu erkundigen bzw. sich Bestandspläne aushändigen zu lassen. 2.6 Beweissicherung Die Beweissicherung über den Zustand von zu befahrenden Straßen und Wegen sowie des Geländes wird in Form einer Begehung unter Beteiligung von AN und AG durchgeführt. Dabei sind fotografische Aufnahmen und eine Niederschrift vom AN zu fertigen und dem AG zu überlassen. Nach Ablauf der Baumaßnahme sind die bestehenden verwendeten Wege und Straßen wieder in den ursprünglichen Zustand zu bringen. Eine gesonderte Vergütung erfolgt nicht. 2.7 Räumliche Verhältnisse Es wird unbedingt empfohlen, vor Abgabe des Angebots eine Ortsbesichtigung durchzuführen. 3. ANGABEN ZUR AUSFÜHRUNG 3.1 Verkehrssicherung Die Verkehrssicherung ist Sache des AN und ist im Einvernehmen mit dem AG bzw. der zuständigen Behörden durchzuführen. Der Unternehmer hat selbst die erforderlichen Genehmigungen für Arbeiten an Straßen einzuholen. Maßgebend für die Absperrung und Beleuchtung ist die Straßenverkehrsordnung -StVO- sowie die Richtlinien für die Sicherung von Arbeitsstellen an Straßen (RAS/aktuelle Fassung). 3.2 Bauzeit Baubeginn 24.08.2020 in Absprache mit dem AG Fertigstellung bis 04.09.2020 Die Bauarbeiten sind unter Einhaltung des vorgegebenen Fertigstellungstermins durchzuführen. 3.3 Bauablauf Die Reihenfolge und Abwicklung der Arbeiten richtet sich nach dem vom AN auszuarbeitenden und mit dem AG abzustimmenden Bauzeitenplan. Der Bauablauf hat zügig und ohne Unterbrechung zu erfolgen. 4. AUSFÜHRUNGSUNTERLAGEN 4.1 Vom AG zur Verfügung gestellte Ausführungsunterlagen Pläne in digitaler Form: Lagepläne, Querprofile 4.2 Vom AN zu beschaffende Ausführungsunterlagen Ohne besondere Vergütung und ohne weitere Aufforderung hat der AN die nachfolgenden Ausführungsunterlagen zu erarbeiten und dem AG zu übergeben: 4.2.1 Abrechnungs- bzw. Aufmaßpläne, mindestens 3-fach 4.2.2 Bautagebuch (Führung laufend, unaufgefordert und ohne Verzögerung) 4.2.3 Eignungsprüfungsnachweise 4.2.4 Eigenüberwachungsprüfungen 4.2.5 Lieferschein-Nachweise müssen zwingend, fortlaufend und unaufgefordert vorgelegt werden; spätestens zur Schlussrechnung muss ein Soll-Ist-Vergleich vorgelegt werden. 4.2.6 Dokumentationsaufnahmen: Parallel zum Bauablauf sind sonstige Unterlagen für die Abrechnung u.a. Handskizzen und dergleichen entsprechend den Erfordernissen zu erstellen und mindestens 2-fach dem AG mit der Schlussrechnung zu übergeben. 5. BESONDERE LEISTUNGEN UND HINWEISE Zu den ausgeschriebenen Leistungspositionen: Sollten die formulierten Ausschreibungstexte (nach Auffassung des Bieters) den neuesten Richtlinien und Anforderungen nicht entsprechen, bzw. hat der Bieter Bedenken bezüglich fachlich und technisch richtiger Ausführung zu den ausgeschriebenen Positionen, so hat er dies spätestens in einem besonderen Anschreiben zusammen mit dem Angebot zur Submission bekannt zu geben. Das Leistungsverzeichnis ist nach dem Inhaltsverzeichnis bzw. nach der Seitennummerierung auf Vollständigkeit zu prüfen. Fehlende Seiten sind vor der Angebotsabgabe bei der ausschreibenden Stelle anzufordern. Die Zusammenstellung der Abschnitte und der Angebotssummen sind auch dann auszufüllen, wenn zusätzlich ein EDV-Ausdruck beigelegt ist. 6. ABRECHNUNGSMODALITÄTEN Aufgemessen wird nach Profilen und Längsschnitten sowie nach örtlichem Aufmaß. Bei Überschreitungen der Sollabmessungen gelten nur die planerisch vereinbarten Maße, bei Unterschreitungen die Ist-Maße. Folgende Umrechnungsfaktoren werden dem Materialnachweis zu Grunde gelegt: Material/Körnung lose geschüttet verdichtet mm t/m³ t/m³ ---------------------------------------------------------------------------------------------------------- Sand 0/2 1,56 1,85 Kiessand 0/16 1,72 2,05 ---------------------------------------------------------------------------------------------------------- Splitt-Sand-Gemisch 0/11 1,55 1,85 Schotter-Splitt-Sand-Gemisch 0/45 1,80 2,15 ---------------------------------------------------------------------------------------------------------- Lehm, Ton 1,55 2,10 ---------------------------------------------------------------------------------------------------------- Asphalttragschicht 1,80 2,36 Asphaltdeckschicht 1,80 2,40 Werden durch ein neutrales Institut (Kontrollprüfungen für Gütenachweis) andere als die angegebenen Werte ermittelt, treten die dort festgestellten Werte an die Stelle der hier festgelegten Werte. Für jede Position sind getrennte Aufmaßblätter zu erstellen. Für sämtliche anzuliefernde Materialien (Schüttmaterialien, Beton, Asphalt etc.) müssen der örtlichen Bauüberwachung am Tag der Lieferung die Originallieferscheine und Originalwiegescheine zum Verbleib übergeben werden. Dies gilt unabhängig vom späteren Aufmaß und der Abrechnung. Zudem ist eine tabellarische Zusammenstellung der Lieferscheine mit Summen anzufertigen und als Datei (*.xls oder kompatibel) zu übergeben. Eine gesonderte Vergütung erfolgt nicht. Es werden ausschließlich Liefer- und Wiegescheine anerkannt, welche von der örtlichen Bauüberwachung spätestens 3 Werktage nach Ausstellungsdatum des Liefer- bzw.- Wiegescheins unterschrieben wurden. Der Unternehmer hat sämtliche Lieferscheine für Fremdmaterial sortiert nach Datum und Material der Abrechnung mit der o.g. tabellarischen Zusammenstellung beizufügen. Die geforderten Unterlagen sind gemeinsam mit den aktuellen Mengenermittlungen dem Leistungsstand entsprechend den Abschlagszahlungen beizufügen. Aufmaße sind digital zu erstellen und der örtlichen Bauüberwachung zu übergeben. Für jede Position ist ein Aufmaßblatt zu verwenden. Die Aufmaßblätter sind in 1. Ordnung nach Kostenträger (KT), in 2. Ordnung nach den Positionen, in 3. Ordnung nach den fortlaufenden Blattnummern je Position und in 4. Ordnung nach Abschlagsrechnung (AR) zu nummerieren (z.B. Gemeinde, Pos. 4.1.1, Blatt 2, 2. AR). Die Aufmaßblätter sind bei der Abrechnung aufsteigend sortiert einzureichen. Es wird immer nur der Zuwachs sowie bei vorläufigen Massen die Korrektur in die tatsächliche Masse der aktuellen Abschlagsrechnung beigefügt. Anlagen, die nicht einem Aufmaßblatt einer Position beigefügt werden, sondern auf die in mehreren Aufmaßblättern Bezug genommen wird, sind gesondert zu sortieren und mit einer fortlaufenden Nummer zu versehen. Das Aufmaß wird gemeinsam mit der örtlichen Bauüberwachung aufgestellt und gilt nur bei gegenseitig erteilter Unterschrift als anerkannt. Das Aufmaß muss so gegliedert sein, dass eine Nachkontrolle an Ort und Stelle möglich ist. Aufmaße sind mit den Abschlagsrechnungen und der Schlussrechnung digital im GAEB- Datenaustauschformat DA11 gemäß REB 23.003 zu erstellen und der örtlichen Bauüberwachung zu übergeben. Die digitalen Aufmaße müssen wie folgt übergeben werden: 1. Reihenfolge nach Positionsnummer geordnet (Pos. 01.01.0001, 01.01.0002 usw.). 2. Adressnummern dürfen nur einmal Verwendet werden. 3. Vorläufige Massen werden mit einer Adressnummer (z.B. ab 6000) nach Rücksprache mit der örtlichen Bauüberwachung vergeben. 4. Es darf nur der Zuwachs als Datenart 11 zur jeweiligen Abschlagsrechnung ausgetauscht werden. 5. Vorläufige Massen müssen durch eine Korrekturbuchung in der aktuellen Abschlagsrechnung in tatsächliche verbucht werden. Die geforderten Unterlagen sind gemeinsam mit den aktuellen Mengenermittlungen dem Leistungsstand entsprechend den Abschlagsrechnungen beizufügen. Die Mengenermittlung ist kumuliert einzureichen: Die vergangenen Mengen sind aufsummiert auszuweisen mit Zuweisung der Einzelmengen zu den jeweiligen vergangenen Abschlagsrechnungen (analog den Aufmaßblättern), die Menge der aktuellen Abschlagsrechnung ist separat anzugeben. Danach erfolgt die Ausweisung der Gesamtmenge. In Abschlagszahlungen können nur die Positionen vergütet werden, für die anerkannte Aufmaßblätter vorliegen. Es muss für jede Position ein Aufmaßblatt erstellt werden. Die Abrechnungsunterlagen sind getrennt nach Titeln bzw. Kostenstellen des AG aufzustellen. Ebenso sind Nachträge getrennt nach Kostenstellen des AG aufzugliedern. Soweit eine weitere Aufteilung der Schlussrechnung mit getrennten Rechnungen erforderlich wird, hat dies kostenfrei nach Angabe des AG zu erfolgen. Sollten sich Arbeiten ergeben, die in diesem LV nicht vorgesehen sind, so werden diese nur dann vergütet, wenn vor der Ausführung derselben die Einheitspreise schriftlich vereinbart und die erforderlichen Mengen mit der Bauleitung auf gemessen wurden. 6.1 Stundenlohnarbeiten Mit den Stundenlohnverrechnungssätzen sind sämtliche Aufwendungen abgegolten wie z.B. Lohn-und Gehaltskosten (Tariflöhne einschl. etwaiger Lohnzulagen, Lohnzuschläge und vermögenswirksamer Leistungen), die Lohn-und Gehaltsnebenkosten (z.B. Auslösungen, Wegegelder, Wegzeitentschädigungen, Fahrkostenerstattungen), die Sozialkassenbeiträge, ggf. die Winterbauumlagen, die Gemeinkostenanteile sowie der Gewinn, jedoch ohne Umsatzsteuer. Zuschläge für etwaige Mehr-, Nacht-, Sonn-und Feiertagsarbeiten sind ggf. gesondert nachzuweisen und werden nach den maßgeblichen Tarifen gesondert vergütet. In die Verrechnungssätze sind die Lohn-und Gehaltskosten für die An-und Abfahrtszeiten einzurechnen. Sie werden nicht gesondert vergütet. In den Stundenlohnzetteln sind nur die auf den Baustellen anfallenden Stunden anzugeben, nicht aber Wegzeiten. Vom AG zu vertretende und anerkannte Warte-und Arbeitsunterbrechungszeiten werden wie Stundenlohnarbeiten vergütet. Die Kosten für den Einsatz von Kleingeräten, Maschinen, Werkzeugen oder sonstige Geräte bis 400,00 € Anschaffungswert (netto) sowie die Kosten für den Einsatz von Gerüsten, deren Arbeitsbühnen bis zu 2,00 m über Gelände und Fußboden liegen, sind in die Verrechnungssätze einzurechnen. Sie werden nicht gesondert vergütet. Beschäftigt der Bieter für eine im LV aufgeführte Leistung keine eigenen Arbeitskräfte, so hat er dies in einem Begleitschreiben zum Angebot anzugeben. 6.2 Rechnungsstellung 6.2.1 Die Aufstellung bzw. Aufteilung der Rechnungen hat nach den Forderungen des AG zu erfolgen, es müssen mehrere Rechnungen nach Angaben des AG erstellt werden. Eine gesonderte Vergütung hierfür erfolgt nicht. 6.2.2 Die Prüfung der Schlussrechnung und die Überweisung des Restbetrages erfolgen vorbehaltlich des endgültigen Prüfungsergebnisses durch die zuständigen Prüfbehörden.

#### 1.1 Baustelleneinrichtung

**1.1.1 Baustelle einrichten, Saemtl.LV-Abschn.**
StL-Nr. 0310111001
Geraete, Werkzeuge und sonstige Betriebsmittel, die zur
vertragsgemaessen Durchfuehrung der Bauleistungen erforderlich sind, auf die Baustelle bringen, bereitstellen und - soweit der Geraeteeinsatz nicht gesondert berechnet wird - betriebsfertig aufstellen einschl. der
dafuer notwendigen Arbeiten. Die erforderlichen festen
Anlagen herstellen. Baubueros, Unterkuenfte, Werkstaetten, Lagerschuppen und dgl., soweit erforderlich, antransportieren, aufbauen und einrichten. Strom-, Wasser-, Fernsprechanschluss sowie Entsorgungseinrichtungen und dgl. fuer die Baustelle, soweit erforderlich,
herstellen. Bei Bedarf Zufahrtswege zur Baustelle sowie
Lagerplaetze, sonstige Platzbefestigungen und Wege im
Baustellenbereich anlegen. Oberbodenarbeiten einschl.
Beseitigen von Aufwuchs fuer die Baustelleneinrichtung,
soweit erforderlich, ausfuehren. Flaechen beschaffen,
sofern die vom AG zur Verfuegung gestellten nicht ausreichen. Kosten fuer Vorhalten, Unterhalten und Betreiben der Geraete, Anlagen und Einrichtungen einschl.
Mieten, Pacht, Gebuehren und dgl. werden nicht mit dieser Pauschale, sondern mit den Einheitspreisen der betreffenden Teilleistungen verguetet. Soweit nicht fuer
bestimmte Leistungen (z.B. Bedarfsleistungen) fuer das
Einrichten der Baustelle gesonderte Positionen im Leistungsverzeichnis enthalten sind, gilt die Pauschale
fuer alle Leistungen
saemtlicher Abschnitte des Leistungsverzeichnisses.
Menge: 1,000 psch

**1.1.2 Baustelle raeumen, Saemtl.LV-Abschn.**
StL-Nr. 0310111501
Baustelle von allen Geraeten, Anlagen, Einrichtungen
und dgl. raeumen. Benutzte Flaechen und Wege entsprechend dem urspruenglichen Zustand unter Wahrung der
landschaftspflegerischen Belange ordnungsgemaess herrichten. Verunreinigungen beseitigen. Soweit nicht fuer
bestimmte Leistungen (z.B. Bedarfsleistungen) fuer das
Raeumen der Baustelle gesonderte Positionen im Leistungsverzeichnis enthalten sind, gilt die Pauschale
fuer alle Leistungen
saemtlicher Abschnitte des Leistungsverzeichnisses.
Menge: 1,000 psch

### 2 Erdarbeiten

#### 2.1 Bodenarbeiten

**2.1.1 Boden Verkehrsfl. lösen, fördern entsorgen, Bodenkl.3 und 4 T bis 1 m**
Boden für Verkehrsflächen profilgerecht lösen. Zulässige Abweichung von der Sollhöhe +/- 3 cm, Bodenklassen 3 und 4.

Abtragtiefe bis 1,0 m,
Unterbau verdichten.
Verformungsmodul EV2 mind. 45 MN/m2.

Mengenermittlung nach Abtragprofilen.

Zum Verfüllen nicht verwendeten Aushub laden und der Verwertung
nach Wahl des AN zuführen. Die Kosten für den Transport des
Aushub sind in den Einheitspreis einzurechnen.
Menge: 20,000 m3

**2.1.2 Recycling-Material hinterfüllen und verdichten**
Zwischengelagertes Recycling-Material aufnehmen, auf die Baustelle transportieren und hinter der Stützmauer einbringen und profilgerecht verdichten, Verformungsmodul mind. EV2 45 MN/m2. Abrechnung nach Auftragsprofilen. Transportweg  bis 200 Meter.
Menge: 3,000 m3

**2.1.3 Frostschutzschicht lösen, fördern entsorgen**
Vorhandene Frostschutzschicht lösen. Zulässige Abweichung von der Sollhöhe +/- 3 cm.
Abtragtiefe bis 20,0 cm,
Unterbau verdichten.
Verformungsmodul EV2 mind. 45 MN/m2.

Mengenermittlung nach Abtragprofilen.

Zum Verfüllen nicht verwendeten Aushub laden und der Verwertung
nach Wahl des AN zuführen. Die Kosten für den Transport des
Aushub sind in den Einheitspreis einzurechnen.
Menge: 15,000 m3

**2.1.4 Oberboden liefern und profilgerecht einbauen**
Neophytenfreier Oberboden, gesiebt gemäß DIN 18915, liefern, andecken und profilieren.
Humoser Oberboden DIN 18915 Bodengruppe 4,
Steine maximale Kantenlänge 30 mm,
Einstufung des Bodens in die Belastungstufen nach VwV Boden/LAGA: Z 0.
Feinplanum der Oberbodenfläche als Rasenfläche, Herstellen einer feinkrümeligen, ebenen Oberfläche.
Einbaustärke bis ca. 20 cm.
Anpassung und Anarbeiten an vorhandenes Gelände ist einzurechnen.
Vorhandene Geländeneigung waagerecht bis leicht geneigt.
Oberboden abrechen, größere Steine sowie Unrat auslesen und nach Wahl des AN verwerten.
Mengenermittlung gemäß Auftragsprofilen.
Menge: 1,000 m3

#### 2.2 Vegetationsarbeiten

**2.2.1 Wiese Nachbargrundstück anprofilieren**
Anprofilieren der Wiese im Nachbargrundstück Flst.-Nr.9 an neuen Parkplatz mit Oberboden. Material liegt bereit. Ausbildung der Böschung mit Neigung ca. 1:6 unter Abstimmung mit der Bauleitung.
Feinplanum der Oberbodenfläche als Rasenfläche, Herstellen einer feinkrümeligen, ebenen Oberfläche.
Einbaustärke bis ca. 60 cm.
Anpassung und Anarbeiten an vorhandenes Gelände ist einzurechnen.
Vorhandene Geländeneigung waagerecht bis leicht geneigt.
Oberboden abrechen, größere Steine sowie Unrat auslesen und nach Wahl des AN verwerten.
Mengenermittlung gemäß Auftragsprofilen.
Menge: 135,000 m2

**2.2.2 Vegetationsfläche fräsen, ebene Flächen**
Vegetationsfläche 25 cm tief durchfräsen und pflanzfertig feinplanieren. Steine, Fremdkörper, Unkraut und schwer verrottbare Pflanzenteile ablesen. Material der Verwertung nach Wahl des AN zuführen einschl. Entsorgungskosten.
Menge: 74,000 m2

**2.2.3 Vegetationsfläche fräsen, Böschungen**
Vegetationsfläche 25 cm tief durchfräsen und pflanzfertig feinplanieren. Steine, Fremdkörper, Unkraut und schwer verrottbare Pflanzenteile ablesen. Material der Verwertung nach Wahl des AN zuführen einschl. Entsorgungskosten.
Menge: 135,000 m2

**2.2.4 Rasenansaat herstellen, Feinplanum herst.**
Rasenansaat herstellen. Saatgut ohne Entmischung ausbringen und einarbeiten. Anfallenden Abfall ablesen.
Ggf. vorwüchsige Kräuter ausmähen.Abfall und Mähgut entsorgen. Entsorgen ist mit einzukalkulieren.
Ansaat auf Böschungen, Seitenstreifen, Trennstreifen und Mulden.
Feinplanum herstellen.
Saatgutmenge 20 g/m2.
Saatgut für Dauerweiden
Menge: 209,000 m2

### 3 Asphaltarbeiten Verkehrsflächen

#### 3.1 Abbrucharbeiten

**3.1.1 Bit.Oberbau trennen**
Bituminösen Oberbau senkrecht schneiden,
Dicke der bituminösen Befestigung ca. 20 cm i.M.
Ausführung mit Fugenschneidegerät,
Tiefe 5 cm.
Restdicke trennen nach Wahl des AN.
Einzurechnen sind die Kosten für den Nachschnitt gemäß ZTVA-StB
Menge: 150,000 m

**3.1.2 Bitum. Tragschicht aufnehmen 8-15cm**
StL-Nr. 95112001800012701
Tragschicht aufbrechen und aufnehmen
aus bituminösem Mischgut.
Aufbruchstücke zerkleinern.
Gesamtaufbruchtiefe über 8 bis 15 cm.
Material in Eigentum des AN übernehmen, von der Baustelle entfernen und einer Wiederverwertung zuführen.
Menge: 150,000 m2

#### 3.2 Herstellen Asphaltflächen

**3.2.1 Asphalttragschicht Bk3,2 AC32TS Bindem. 30/45 D 10cm**
*** EP-Aufgliederung gefordert
Asphalttragschicht ZTV Asphalt-StB, Belastungsklasse RStO 12 Bk3,2, in Abstellflächen - Schwerverkehr, Mischgutart AC 32 T S, rezyklierte Gesteinskörnung (RC-Baustoff) TL Gestein, Bindemittel Straßenbaubitumen 30/45 TL Bitumen-StB und DIN EN 12591, Schichtdicke 10 cm, Einbaudicke gemäß TPD-StB durch Nivellement.
Menge: 250,000 m2

**3.2.2 FSS Bk3,2 0/45 D 43cm**
*** EP-Aufgliederung gefordert
Frostschutzschicht, Belastungsklasse RStO 12 Bk3,2, aus Baustoffgemisch für Frostschutzschicht, rezyklierte Gesteinskörnung (RC-Baustoff) TL Gestein, Körnung 0/45, Schichtdicke 43 cm.
Menge: 150,000 m2

**3.2.3 Bitumenhaltiges Bindem. aufsprühen 0,3-0,4kg/m2 C40BF1-S gefräst Asphalttragschicht**
*** EP-Aufgliederung gefordert
Bitumenhaltiges Bindemittel aufsprühen, 0,3 bis 0,4 kg/m2, lösemittelhaltige Bitumenemulsion C40BF1-S TL BE-StB und DIN EN 13808, in Teilflächen, auf gefrästen Asphalttragschichten, für den Einbau von Asphaltbinderschichten.
Menge: 250,000 m2

**3.2.4 Anschluss mit Fugenband herstellen, Anschl.längs+quer**
Anschluss an bestehende Decke oder Bauteil in der Dicke der Asphaltdeckschicht mit anschmelzbarem Fugenband herstellen.
Längs- und Querfuge.
Dicke der Asphaltdeckschicht = 8-15 cm.
Einzellängen bis 6m.
Breite des Fugenbandes 10 mm.
Menge: 230,000 m

**3.2.5 Asphaltbetondeckschicht Bk3,2 AC11DS D 5cm 25/55-55 A**
*** EP-Aufgliederung gefordert
STLB-Bau 2019-10 080
Asphaltdeckschicht aus Asphaltbeton, ZTV Asphalt-StB, Belastungsklasse RStO 12 Bk3,2, in Abstellflächen - Schwerverkehr, Mischgutart AC 11 D S, rezyklierte Gesteinskörnung (RC-Baustoff) TL Gestein, Schichtdicke 5 cm, Bindemittel polymermodifiziertes Bitumen 25/55-55 A TL Bitumen-StB und DIN EN 14023.
Menge: 250,000 m2

**3.2.6 Dränagekies Körnung 8/16**
Dränagekies Körnung 8/16 mm nach DIN 4095, Einbau in der Kiestraufe um das Betriebsgebäude gemäß Zeichnung.
Schichtdicke 8 cm.
Das Anarbeiten an Bauwerke und Einfassung etc. ist einzurechnen.
Abrechnung nach örtlichem Aufmaß.
Menge: 0,800 m3

### 4 Pflaster,Rinnen und Bordsteine

#### 4.1 Boarde

**4.1.1 Bordsteine aufnehmen Bet.15/30 u.15/25 Tief/Hochb. Beton U-Bet.15 cm/R-St. Aufbr.wiederverw.**
Bordsteine aufnehmen.
Bordsteine aus Beton, ca. 15/30 und 15/25 cm,
als Tief- oder Hochbord in Beton oder Mörtel versetzt.
Unterbeton, ca. 15 cm dick, und Rückenstütze aufbrechen.

Abbruchgut aufnehmen, laden und der Verwertung nach Wahl
des AN zuführen. Die Kosten für den Transport des
Abbruchgutes sind in den Einheitspreis einzurechnen.
Menge: 15,000 m

**4.1.2 Bordsteine aus Beton, Hochbord 15 x 30**
Bordsteine aus Beton Hochbord 15 x 30 cm,
DIN 483, DIN EN 1340, setzen.
Steine mit engen Fugen versetzen.
Rückenstütze aus Beton C12/15 bis 10 cm unter OF
Bordstein, 15 cm breit, herstellen.
Unterbeton C12/15, 10 bis 14 cm dick, herstellen.
Erforderliche Erdarbeiten ausführen. Bettung aus
Kiessand herstellen.

Anmerkung:
Dehnungsfugen sind mit max. Abständen von
-  8,00 m in Geraden
-  3,00 m in Radien
durch das gesamte Fundament sowie die Rückenstütze der
Randsteine anzuordnen.
In den Dehnungsfugenstreifen werden bituminierte
Dämmplatten eingelegt und die Fugen mit Fugenkitt
verschlossen.
Menge: 5,000 m

**4.1.3 Bordsteine aus Beton, Rundbord 15 x 22**
Bordsteine aus Beton Rundbord 15 x 22 cm,
DIN 483, DIN EN 1340, setzen.
Steine mit engen Fugen versetzen.
Rückenstütze aus Beton C12/15 bis 10 cm unter OF
Bordstein, 15 cm breit, herstellen.
Unterbeton C12/15, 10 bis 14 cm dick, herstellen.
Erforderliche Erdarbeiten ausführen. Bettung aus
Kiessand herstellen.

Anmerkung:
Dehnungsfugen sind mit max. Abständen von
-  8,00 m in Geraden
-  3,00 m in Radien
durch das gesamte Fundament sowie die Rückenstütze der
Randsteine anzuordnen.
In den Dehnungsfugenstreifen werden bituminierte
Dämmplatten eingelegt und die Fugen mit Fugenkitt
verschlossen.
Menge: 13,000 m

**4.1.4 Bordsteine aus Beton, Tiefbordstein 100 x 30 x 10**
Bordsteine aus Beton Tiefbordsteine 100 x 30 x 10 cm,
DIN 483, DIN EN 1340,
Steine mit engen Fugen versetzen.
Rückenstütze aus Beton C12/15 bis 10 cm unter OF
Bordstein, 10 cm breit, herstellen.
Unterbeton C12/15, 10 bis 14 cm dick, herstellen.
Erforderliche Erdarbeiten ausführen. Bettung aus
Kiessand herstellen.

Anmerkung:
Dehnungsfugen sind mit max. Abständen von
-  8,00 m in Geraden
-  3,00 m in Radien
durch das gesamte Fundament sowie die Rückenstütze der
Randsteine anzuordnen.
In den Dehnungsfugenstreifen werden bituminierte
Dämmplatten eingelegt und die Fugen mit Fugenkitt
verschlossen.
Menge: 45,000 m

**4.1.5 Bordsteine aus Beton, Tiefbordstein 100 x 25 x 10**
Bordsteine aus Beton Tiefbordsteine 100 x 25 x 10 cm,
DIN 483, DIN EN 1340,
Steine mit engen Fugen versetzen.
Rückenstütze aus Beton C12/15 bis 10 cm unter OF
Bordstein, 25 cm breit, herstellen.
Unterbeton C12/15, 10 bis 14 cm dick, herstellen.
Erforderliche Erdarbeiten ausführen. Bettung aus
Kiessand herstellen.

Anmerkung:
Dehnungsfugen sind mit max. Abständen von
-  8,00 m in Geraden
-  3,00 m in Radien
durch das gesamte Fundament sowie die Rückenstütze der
Randsteine anzuordnen.
In den Dehnungsfugenstreifen werden bituminierte
Dämmplatten eingelegt und die Fugen mit Fugenkitt
verschlossen.
Menge: 55,000 m

**4.1.6 Bordsteine trennen, BSt. H,R,T schneiden**
Hoch- Rund- und Tiefbordsteine auf Passmaß trennen.
Bordsteine quer und auf Gehrung schneiden.
Menge: 30,000 St

**4.1.7 Rasensteine verlegen R-Gittersteine * Schw.geneigte Fl. Beton 10 cm dick * Bett vorhanden Oberb. Saatg. * Rasen RSM**
Rasengittersteine verlegen und verfüllen.
Unterlage vorher standfest verdichten.
Erdarbeiten werden gesondert vergütet.
Befestigung aus Rasengittersteinen ohne Fries
Ausführung auf horizontalen bis schwach geneigten
Flächen.
Material = Beton,
Abmessung 60 x 40 x Dicke 10 cm.
Größe der Kammern 9 x 9 cm
Bettung 3-5 cm Brechsand-Splitt-Gemisch 2/5 mm
Gittersteine mit einem Gemisch aus Oberboden, Sand und
Rindenkompost 0/20mm im Verhältnis 1:3:1 kontinuirlich
mit Verlegefortschritt verfüllen.
Fugen mit 15 g/m2 Rasensaatgut einsäen.
Einsaat mit  Rasen nach RSM "Parkplatzrasen" DIN 18 917.
Menge: 225,000 m2

**4.1.8 Pflasterdecke aus Beton herstellen**
Pflasterdecke aus Betonpflastersteinen herstellen,
einschließlich der ggf. hierfür erforderlichen Erdarbeiten.
Betonpflasterstein nach DIN EN 1338.
Steine im Verband verlegen
Bettungsmaterial = Brechsand-Splitt-Gemisch.
Fugenmaterial = Sand 0/4.

Betonsteinpflaster Steinformat 20/10/8
Farbe: grau

Anmerkung:
Dehnungsfugen sind mit max. Abständen von
-  8,00 m in Geraden
-  3,00 m in Radien
durch das gesamte Fundament anzuordnen.
In den Dehnungsfugenstreifen werden bituminierte Dämmplatten eingelegt und die Fugen mit Fugenkitt verschlossen.
Menge: 34,000 m2

#### 4.2 L-Steine

**4.2.1 L-Steine demontieren, H= 100 cm**
L-Steine an der nördlichen Grundstücksgrenze zwischen den
bestehenden Garagen demontieren und der Verwertung nach
Wahl des AN zuführen.
Abmessungen ca. 105 x 50 x 65 cm,
einschließlich Erdaushub und Abbruch der bestehenden Fundamente,
einschließlich laden und Entsorgung nicht wieder
verwendbarer Stoffe.
Menge: 1,000 m

**4.2.2 L-Steine liefern und einbauen; H= 130 cm, Lastfall 2**
Liefern und versetzen von Mauerscheibe nach DIN EN 15258 mit einer Wandstärke von 12 cm für Lastfall 2
aus Stahlbetonfertigteilen
Betongüte nach DIN 1045-1C 45/55,
Expositionsklassen XC4, XD 3, XF2
Sichtfläche Sichtbeton glatt
Einschließlich Herstellung Fundament gemäß Angaben des Herstellers

Bettung Zementmörtel Dicke 3 cm,
Fundament Höhe 45 cm/ Breite 70 cm

Hinterfüllen des Arbeitsraumes mit frostsicherem, nichtbindigen Erdmaterial in Lagen bis max.40cm mit leichtem Verdichtungsgerät verdichten. Frostsicherer Unterbau aus Schottertragschicht 0/45, Stärke 45 cm

Abmessungen:
Höhe:  130 cm
Fußbreite:  70 cm
Farbe:  betongrau

In den EP sind alle erforderlichen Materialien und sonstige Aufwendungen einzurechnen.
Menge: 10,500 m

**4.2.3 L-Steine liefern und einbauen; H= 105 cm, Lastfall 2**
Liefern und versetzen von Mauerscheibe nach DIN EN 15258 mit einer Wandstärke von 12 cm für Lastfall 2
aus Stahlbetonfertigteilen
Betongüte nach DIN 1045-1C 45/55,
Expositionsklassen XC4, XD 3, XF2
Sichtfläche Sichtbeton glatt
Einschließlich Herstellung Fundament gemäß Angaben des Herstellers

Bettung Zementmörtel Dicke 3 cm,
Fundament Höhe 45 cm/ Breite 55 cm

Hinterfüllen des Arbeitsraumes mit frostsicherem, nichtbindigen Erdmaterial in Lagen bis max.40cm mit leichtem Verdichtungsgerät verdichten. Frostsicherer Unterbau aus Schottertragschicht 0/45, Stärke 45 cm

Abmessungen:
Höhe:  105 cm
Fußbreite:  55 cm
Baulänge:  100 cm
Farbe:  betongrau

In den EP sind alle erforderlichen Materialien und sonstige Aufwendungen einzurechnen.
Menge: 7,000 m

**4.2.4 L-Steine liefern und einbauen; H=80 cm, Lastfall 2**
Liefern und versetzen von Mauerscheibe nach DIN EN 15258 mit einer Wandstärke von 12 cm für Lastfall 2
aus Stahlbetonfertigteilen
Betongüte nach DIN 1045-1C 45/55,
Expositionsklassen XC4, XD 3, XF2
Sichtfläche Sichtbeton glatt
Einschließlich Herstellung Fundament gemäß Angaben des Herstellers

Bettung Zementmörtel Dicke 3 cm,
Fundament Höhe 15 cm/ Breite 55 cm

Hinterfüllen des Arbeitsraumes mit frostsicherem, nichtbindigen Erdmaterial in Lagen bis max.40cm mit leichtem Verdichtungsgerät verdichten. Frostsicherer Unterbau aus Schottertragschicht 0/45, Stärke 45 cm

Abmessungen:
Höhe:  80 cm
Fußbreite:  55 cm
Baulänge:  100 cm
Farbe:  betongrau

In den EP sind alle erforderlichen Materialien und sonstige Aufwendungen einzurechnen.
Menge: 2,000 m

**4.2.5 L-Steine liefern und einbauen; H=50 cm, Lastfall 2**
Liefern und versetzen von Mauerscheibe nach DIN EN 15258 mit einer Wandstärke von 12 cm für Lastfall 2
aus Stahlbetonfertigteilen
Betongüte nach DIN 1045-1C 45/55,
Expositionsklassen XC4, XD 3, XF2
Sichtfläche Sichtbeton glatt
Einschließlich Herstellung Fundament gemäß Angaben des Herstellers

Bettung Zementmörtel Dicke 3 cm,
Fundament Höhe 15 cm/ Breite 40 cm

Hinterfüllen des Arbeitsraumes mit frostsicherem, nichtbindigen Erdmaterial in Lagen bis max.40cm mit leichtem Verdichtungsgerät verdichten. Frostsicherer Unterbau aus Schottertragschicht 0/45, Stärke 45 cm

Abmessungen:
Höhe:  55 cm
Fußbreite:  40 cm
Baulänge:  100 cm
Farbe:  betongrau

In den EP sind alle erforderlichen Materialien und sonstige Aufwendungen einzurechnen.
Menge: 1,000 m

**4.2.6 L-Steine liefern und einbauen; H=45 cm, Lastfall 2**
Liefern und versetzen von Mauerscheibe nach DIN EN 15258 mit einer Wandstärke von 12 cm für Lastfall 2
aus Stahlbetonfertigteilen
Betongüte nach DIN 1045-1C 45/55,
Expositionsklassen XC4, XD 3, XF2
Sichtfläche Sichtbeton glatt
Einschließlich Herstellung Fundament gemäß Angaben des Herstellers

Bettung Zementmörtel Dicke 3 cm,
Fundament Höhe 15 cm/ Breite 30 cm

Hinterfüllen des Arbeitsraumes mit frostsicherem, nichtbindigen Erdmaterial in Lagen bis max.40cm mit leichtem Verdichtungsgerät verdichten. Frostsicherer Unterbau aus Schottertragschicht 0/45, Stärke 45 cm

Abmessungen:
Höhe:  45 cm
Fußbreite:  30 cm
Baulänge:  100 cm
Farbe:  betongrau

In den EP sind alle erforderlichen Materialien und sonstige Aufwendungen einzurechnen.
Menge: 1,000 m

**4.2.7 L-Steine liefern und einbauen; H=40 cm, Lastfall 2**
Liefern und Versetzen von unbewehrten L Steinen aus Beton entsprechend der Druckfestigkeitsklasse C 30/37 mit einer Wandstärke von 7 cm einschl. Fundamentierung.

Fundament herstellen, bestehend aus:
Tragfähiger und frostsichererer Unterbau, Dicke 20 cm.
Betonschicht, Beton C 12/15 X0, Dicke 10 cm. Elemente mit 1 cm breiter Fuge versetzen.

Höhe:  40 cm
Fußbreite:  40 cm
Breite:  40 cm
Farbe:  betongrau

In den EP sind alle erforderlichen Materialien und sonstige Aufwendungen einzurechnen.
Menge: 0,400 m

**4.2.8 L-Steine als Eckelement 90° liefern und einbauen; H= 105 cm, Lastfall 2**
Liefern und versetzen von Mauerscheibe als Eckelement einteilig, Außeneck 90° nach DIN EN 15258 mit einer Wandstärke von 12 cm für Lastfall 2
aus Stahlbetonfertigteilen
Betongüte nach DIN 1045-1C 45/55,
Expositionsklassen XC4, XD 3, XF2
Sichtfläche Sichtbeton glatt
Einschließlich Herstellung Fundament gemäß Angaben des Herstellers

Bettung Zementmörtel Dicke 3 cm,
Fundament Höhe 45 cm/ Breite 55 cm

Hinterfüllen des Arbeitsraumes mit frostsicherem, nichtbindigen Erdmaterial in Lagen bis max.40cm mit leichtem Verdichtungsgerät verdichten. Frostsicherer Unterbau aus Schottertragschicht 0/45, Stärke 45 cm

Abmessungen:
Höhe:  105 cm
Fußbreite:  50 cm
Baulänge:  50 cm
Farbe:  betongrau

In den EP sind alle erforderlichen Materialien und sonstige Aufwendungen einzurechnen.
Menge: 2,000 St

**4.2.9 Blockstufen**
Liefern und Verlegen von Betonblockstufen mit garantierterFrost- und Tausalzbeständigkeit von 5 Jahren,
ansonsten Güteeigenschaften nach DIN EN 13198:

Blockstufen auf Mörtelstreifen, Dicke 1 – 2 cm, aus drainagefähigem Mörtel zwängungsfrei verlegen.
Verlegung mit Lagerfuge, 0,5 bis 1 cm breit sowie mit 0,5 cm breiten Stoßfugen.
Blockstufen mit an der Unterseite angeordneten Schubnuten zur Verhinderung einer horizontalen Verschiebung.

Länge: 100cm
Breite:  40 cm
Höhe:  14 cm
Menge: 5,000 St

### 5 Stundenlohnarbeiten

#### 5.1 Arbeitskräfte

**5.1.1 Arbeitskraft, Poliere**
Stundenlohnarbeiten durch Arbeitskräfte auf Anordnung des AG ausführen. Der Verrechnungssatz für die jeweilige Arbeitskraft umfasst sämtliche Aufwendungen, insbesondere den tatsächlichen Lohn einschliesslich vermögenswirksamer Leistungen mit den Zuschlägen für Gemeinkosten (Sozialkassenbeiträge, Winterbauumlage und dgl.), sowie Lohn- bzw. Gehaltsnebenkosten und Zuschläge für Überstunden. Zuschläge für Nacht-, Sonntags- und Feiertagsarbeit werden gesondert
vergütet.

Poliere, Schachtmeister oder dgl.
Menge: 2,000 h

**5.1.2 Arbeitskraft, Bauwerker**
Stundenlohnarbeiten durch Arbeitskräfte auf Anordnung des AG ausführen. Der Verrechnungssatz für die jeweilige Arbeitskraft umfasst sämtliche Aufwendungen, insbesondere den tatsächlichen Lohn einschliesslich vermögenswirksamer Leistungen mit den Zuschlägen fuer Gemeinkosten (Sozialkassenbeiträge, Winterbauumlage und dgl.), sowie Lohn- bzw. Gehaltsnebenkosten und Zuschläge für Überstunden. Zuschläge für Nacht-, Sonntags- und Feiertagsarbeit werden gesondert
vergütet.

Bauwerker
Menge: 2,000 h

#### 5.2

**5.2.1 Baugerät Bagger bis 0,4 m3**
Stundenlohnarbeiten durch Baugeräte auf Anordnung des AG ausführen. Der Verrechnungssatz für das jeweilige Gerät umfasst sämtliche Aufwendungen für den Einsatz, insbesondere Gerätevorhalte- und Betriebsstoffkosten sowie sämtliche Zuschläge einschliesslich der Kosten
für das Bedienungspersonal.
Der Verrechnungssatz gilt für das zum Zeitpunkt des Abrufes einsatzbereit auf der Baustelle befindliche Baugerät. Vergütet werden die tatsächlich geleisteten Arbeitsstunden.

Bagger bis 0,4 m3
Menge: 2,000 h

**5.2.2 Baugerät, Bagger 0,4-1,0 m3**
Stundenlohnarbeiten durch Baugeräte auf Anordnung des AG ausführen. Der Verrechnungssatz für das jeweilige Gerät umfasst sämtliche Aufwendungen für den Einsatz, insbesondere Gerätevorhalte- und Betriebsstoffkosten sowie sämtliche Zuschläge einschliesslich der Kosten
für das Bedienungspersonal.
Der Verrechnungssatz gilt für das zum Zeitpunkt des Abrufes einsatzbereit auf der Baustelle befindliche Baugerät. Vergütet werden die tatsächlich geleisteten Arbeitsstunden.

Bagger über 0,4 bis 1,0 m3
Menge: 2,000 h

**5.2.3 Baugerät, Frontl.L üb.75kW**
Stundenlohnarbeiten durch Baugeräte auf Anordnung des AG ausführen. Der Verrechnungssatz für das jeweilige Gerät umfasst sämtliche Aufwendungen für den Einsatz, insbesondere Gerätevorhalte- und Betriebsstoffkosten sowie sämtliche Zuschläge einschliesslich der Kosten
für das Bedienungspersonal.
Der Verrechnungssatz gilt für das zum Zeitpunkt des Abrufes einsatzbereit auf der Baustelle befindliche Baugerät. Vergütet werden die tatsächlich geleisteten Arbeitsstunden.

Frontlader, luftbereift über 75 kW.
Menge: 2,000 h

**5.2.4 Baugerät, Grader 45-75 kW**
Stundenlohnarbeiten durch Baugeräte auf Anordnung des AG ausführen. Der Verrechnungssatz für das jeweilige Gerät umfaßt sämtliche Aufwendungen für den Einsatz, insbesondere Gerätevorhalte- und Betriebsstoffkosten sowie sämtliche Zuschläge einschließlich der Kosten für das Bedienungspersonal. Der Verrechnungssatz gilt für das zum Zeitpunkt des Abrufes einsatzbereit auf der Baustelle befindliche Baugerät.
Vergütet werden die tatsächlich geleisteten Arbeitsstunden.

Motorstraßenhobel (Grader) über 45 bis 75 kW.
Menge: 2,000 h

**5.2.5 Baugerät, Rüttl.bis 0,75 t**
Stundenlohnarbeiten durch Baugeräte auf Anordnung des AG ausführen. Der Verrechnungssatz für das jeweilige Gerät umfaßt sämtliche Aufwendungen für den Einsatz, insbesondere Gerätevorhalte- und Betriebsstoffkosten sowie sämtliche Zuschläge einschließlich der Kosten für das Bedienungspersonal. Der Verrechnungssatz gilt für das zum Zeitpunkt des Abrufes einsatzbereit auf der Baustelle befindliche Baugerät.
Vergütet werden die tatsächlich geleisteten Arbeitsstunden.

Flächenrüttler (Rüttelverdichter) bis 0,75 t.
Menge: 2,000 h

**5.2.6 Baugerät, Rüttl.0,75-1,3 t**
Stundenlohnarbeiten durch Baugeräte auf Anordnung des AG ausführen. Der Verrechnungssatz für das jeweilige Gerät umfaßt sämtliche Aufwendungen für den Einsatz, insbesondere Gerätevorhalte- und Betriebsstoffkosten sowie sämtliche Zuschläge einschließlich der Kosten für das Bedienungspersonal. Der Verrechnungssatz gilt für das zum Zeitpunkt des Abrufes einsatzbereit auf der Baustelle befindliche Baugerät.
Vergütet werden die tatsächlich geleisteten Arbeitsstunden.

Flächenrüttler (Rüttelverdichter) über 0,75-1,3 t.
Menge: 2,000 h

**5.2.7 Baugerät, Kompr. 5-10 m3**
Stundenlohnarbeiten durch Baugeräte auf Anordnung des AG ausführen. Der Verrechnungssatz für das jeweilige Gerät umfaßt sämtliche Aufwendungen für den Einsatz, insbesondere Gerätevorhalte- und Betriebsstoffkosten sowie sämtliche Zuschläge einschließlich der Kosten für das Bedienungspersonal. Der Verrechnungssatz gilt für das zum Zeitpunkt des Abrufes einsatzbereit auf der Baustelle befindliche Baugerät.
Vergütet werden die tatsächlich geleisteten Arbeitsstunden.

Kompressor über 5 bis 10 m3/min.
Menge: 2,000 h

**5.2.8 Baugerät, Bohrh. bis 20 kg**
Stundenlohnarbeiten durch Baugeräte auf Anordnung des AG ausführen. Der Verrechnungssatz für das jeweilige Gerät umfaßt sämtliche Aufwendungen für den Einsatz, insbesondere Gerätevorhalte- und Betriebsstoffkosten sowie sämtliche Zuschläge einschließlich der Kosten für das Bedienungspersonal. Der Verrechnungssatz gilt für das zum Zeitpunkt des Abrufes einsatzbereit auf der Baustelle befindliche Baugerät.
Vergütet werden die tatsächlich geleisteten Arbeitsstunden.

Bohr- oder Abbauhammer bis 20 kg.
Menge: 2,000 h

**5.2.9 LKW, Allrad-Kipp. 8 t**
Stundenlohnarbeiten durch Lastkraftwagen auf Anordnung des AG ausführen. Der Verrechnungssatz für den jeweiligen LKW umfasst sämtliche Aufwendungen für den Einsatz des LKW, insbesondere Gerätevorhalte- und Betriebsstoffkosten sowie sämtliche Zuschläge einschliesslich der Kosten für den Fahrer. Der Verrechnungssatz gilt für das zum Zeitpunkt
des Abrufes einsatzbereit auf der Baustelle befindliche Fahrzeug.
Vergütet werden die tatsächlich geleisteten Arbeitsstunden nach der tatsächlichen Nutzlast des jeweiligen LKW (ohne Erhöhung der Nutzlaststufe für Sonderfahrzeuge).

LKW-Kipper mit Allradantrieb, ca. 8 t Nutzlast.
Menge: 2,000 h

**5.2.10 LKW, Allrad-Kipp. 12 t**
Stundenlohnarbeiten durch Lastkraftwagen auf Anordnung des AG ausführen. Der Verrechnungssatz für den jeweiligen LKW umfasst sämtliche Aufwendungen für den Einsatz des LKW, insbesondere Gerätevorhalte- und Betriebsstoffkosten sowie sämtliche Zuschläge einschliesslich der Kosten für den Fahrer. Der Verrechnungssatz gilt für das zum Zeitpunkt
des Abrufes einsatzbereit auf der Baustelle befindliche Fahrzeug.
Vergütet werden die tatsächlich geleisteten Arbeitsstunden nach der tatsächlichen Nutzlast des jeweiligen LKW (ohne Erhöhung der Nutzlaststufe für Sonderfahrzeuge).

LKW-Kipper mit Allradantrieb, ca. 12 t Nutzlast.
Menge: 2,000 h

**5.2.11 Bohr- oder Abbauhammer bis 20 kg**
wie vor, jedoch
Bohr- oder Abbauhammer bis 20 kg.
Menge: 2,000 h

USt %: 19,00
